# MS HS IS - FVSH Erneuerung Sonnenschutz
Angebotsaufforderung (GAEB DA XML 3.3, DA83)
Projekt: MS HS IS
Währung: EUR
Auftraggeber: Bau- und Liegenschaftsbetrieb NRW, NL Münster, Hohenzollernring 80, 48145 Münster, Telefon 0251-9370-0, Fax 0251-9370-880, E-Mail 0251-ms.poststelle@blb.nrw.de
Erstellt mit: FUTURA, FUTURA Version 9.1.03.77, 10.11.2025

## Zusätzlicher Text
1. Objektbeschreibung
Das Freiherr-von‑Stein‑Haus befindet sich zentral in der Innenstadt von Münster am Schlossplatz 34. Das Gebäude ist ein bedeutender Teil des universitären Campus und beherbergt heute zentrale Einrichtungen der Geisteswissenschaften, insbesondere das Germanistische Institut.
Das Vom‑Stein‑Haus ist ein mehrgeschossiges, funktional gestaltetes Universitätsgebäude mit klassisch-modernem Fassadenbild. Es ist aus roten Klinkersteinen errichtet und fügt sich zurückhaltend, aber markant in die umliegende historische und universitäre Architektur ein. Die großen Fensterfronten sind regelmäßig gegliedert und sorgen für eine helle Innenraumatmosphäre. Der Zugang erfolgt barrierefrei über einen Haupteingang mit automatischen Türen.
Das Gebäude dient primär der universitären Lehre und Forschung. Hauptnutzer ist das Germanistische Institut der Universität Münster, welches auf mehrere Stockwerke verteilt untergebracht ist.
Institut für Germanistik
Schlossplatz 34
48143 Münster
2. Umfang der Arbeiten
Im Rahmen der Maßnahme ist der Ausbau der bestehenden Sonnenschutzanlage sowie der Einbau einer neuen vorgesehen. Das Fassadengerüst wird bauseits zur Verfügung gestellt. Für den Innenbereich ist der Auftragnehmer hingegen verantwortlich für die Bereitstellung und Kalkulation des notwendigen Rollgerüsts. Die Anlieferung der Materialien erfolgt über eine schmale Seitenstraße, die von der Frauenstraße aus erreichbar ist.
3. Ausführungsbeschreibung
Bei einem der Fensterelemente hat sich der automatisch gesteuerte Sonnenschutz aus einem Textilgewebe auf einseitig verschoben und dadurch verklemmt, was seine Funktionsfähigkeit beeinträchtigte. Zur Behebung dieses Mangels und zur Vermeidung eines vergleichbaren Defekts in der Zukunft ist vorgesehen, sämtliche vorhandenen Sonnenschutzelemente auszutauschen.
4. Baustelleneinrichtung
Aufstellflächen für die Baustelleneinrichtung und Lagerplätze stehen auf dem Innenhof zur Verfügung.
Sämtliche Transport- und Förderwege sind einzukalkulieren.
Lichtstrom steht dem AN zur kostenlosen Nutzung im Gebäude zur Verfügung.
Wasserentnahme und Mitnutzung der sanitären Einrichtungen (Besucher-WC) im Gebäude werden ebenfalls kostenlos zur Verfügung gestellt.
Sämtliche Kosten für die Baustelleneinrichtung, wie z.B. Anlieferung und Entfernen von Geräten (Hebegeräte, Materialaufzüge, Kleingerüste etc.) sind einzukalkulieren.
Zugänge, Fluchtwege und Durchfahrten sind stets frei zugänglich zu halten. Zugänge sowie Fluchtwege sind freizuhalten.
5. Vorarbeiten

Nach der Gerüststellung ist umgehend ein Aufmaß der betroffenen Bauteile durchzuführen. Dieses dient als Grundlage für die Werkplanung, welche zeitnah zu erstellen und vor Ausführungsbeginn mit der Bauleitung abzustimmen ist.

Vor der Abnahme sind dem AG sämtliche Dokumentationsunterlagen, wie die Wartungs- und Reinigungsanweisungen, Prüfbuch, Datenblätter und Zulassungen zu übergeben.

## 030 Sonnenschutzanlagen

### Titel 01 Sonnenschutzanlage

#### Untertitel 01.01 Rückbauarbeiten

**01.01.0010 Rückbau Sonnenschutz Bestand**
Rückbau von außenliegenden Sonnenschutzanlagen in Einzelelementbauweise mit einer Länge von ca. 5,00m und einer Breite von ca. 3,00m.
Der Sonnenschutz bestehen aus einem textilen Gewebe mit motorischen Führungselementen. Sie sind an der Außenfassade befestigt, aufgerollt in einem Aluminiumkasten.
Die Demontage ist fachgerecht und beschädigungsfrei durchzuführen. Dabei sind alle zugehörigen Bauteile wie Halterungen, Schienen, Blenden und Antriebsmechanismen vollständig auszubauen.
Anfallendes Material ist nach Stoffgruppen zu sortieren, abzutransportieren und gemäß den geltenden Umweltvorschriften ordnungsgemäß zu entsorgen. Alle Arbeiten sind so auszuführen, dass angrenzende Bauteile nicht beschädigt werden.

Besondere Aufmerksamkeit ist auf die Entkopplung des elektronischen Anschlusses zu richten, da an dieser Stelle die neue Sonnenschutzanlage angeschlossen werden soll

Alle Fenster mit RWA-Funktion, an die BMA aufgeschaltet. Vorhandene Steuerung, Windwächter und Anschlussverkabelung bleiben erhalten.
Menge: 7,000 St
Kostengruppe DIN 276 2018-12: 300000000

#### Untertitel 01.02 Einbau Sonnenschutz neu

**01.02.0010 Außenjalousie/Raffstore Notraffung Einzelanlage B 3000mm H 5000mm Behang Alu bandbesch B 80mm Antrieb Elektromotor**
Außenjalousie/Raffstore DIN EN 13659 und DIN 18073, mit Notraffung, als Einzelanlage, an Rahmenkonstruktion, für das Jalousiepaket verfügbare Breite 110 mm, verfügbare Höhe 100 mm, Einzelbehangbreite 3000 mm, Höhe 5000 mm, Behang aus Aluminiumlamellen, bandbeschichtet, gewölbt, beidseitig gebördelt, mit Führungsnippel, beidseitig, mehrfach genietet, für Schienenführung, Lamellenbreite 80 mm, Farbton nach RAL, an Leiterkordel fixiert, Oberschiene als U-Profil, aus stranggepresstem Aluminium, beschichtet, Farbton nach RAL, Unterschiene als Hohlprofil, aus stranggepresstem Aluminium, beschichtet, Farbton nach Standardfächer des AN, Lamellenführung durch Führungsschiene mit Gleiteinlage, Führungsschiene als Systemschiene, ohne Abstandhalter, Standardmaße des Herstellers, aus stranggepresstem Aluminium, beschichtet, Farbton nach Standardfächer des AN, Abstand Führungsmitte bis Befestigungsuntergrund bis 50 mm, Antrieb durch Elektromotor, Zuleitung und Kupplungsanschluss bauseits, einschl. Anschluss mit Stecker-/Kupplungssystem, Bemessungsbetriebsspannung 230 V AC, Befestigungsuntergrund der Oberschiene Kunststoff, Befestigungsuntergrund der Führungsschiene Kunststoff.

Elektrischer Anschluss und Inbetriebnahme an die vorhandene Elektroinstallation und Steuerung,
Nutzung und Wiederanschluss der bestehenden Anschlusskabel und Steuerungselemente der zuvor demontierten Altanlage,
Anschlussarbeiten beschränken sich auf die Wiederherstellung der Funktion mit vorhandener Infrastruktur (kein Neuverlegen von Leitungen oder Steuerungskomponenten),
Montage inklusive aller Befestigungs- und Verbindungsmittel, Justage, Probelauf und Einweisung,
Menge: 7,000 St
Kostengruppe DIN 276 2018-12: 300000000

**01.02.0020 Funktionsprüfung, Einweisung**
Durchführen einer vollständigen Funktionsprüfung der neuen Raffstoreanlage, die an die vorhandene Steuerungstechnik angeschlossen ist.
Leistungsumfang:
Sichtprüfung der fachgerechten Installation,
Überprüfung des elektrischen Anschlusses an die vorhandene Steuerung,
Funktionsprüfung sämtlicher Steuerbefehle (z. B. Auf-/Ab-Fahren, Lamellenverstellung),
Kontrolle und ggf. Justierung der Endlagen,
Sicherstellung der vollständigen Kompatibilität der neuen Anlage mit der vorhandenen Steuerung,
Erstellung eines Prüfprotokolls.
Alle erforderlichen Hilfs- und Prüfmittel sowie Nebenleistungen sind im Einheitspreis enthalten.

In diesem Zuge ist auch der Nutzer in die Bedienung zu unterweisen.
Menge: 1,000 psch
Kostengruppe DIN 276 2018-12: 300000000

#### Untertitel 01.03 Rollgerüst Innen

**01.03.0010 Aufbauen fahrbares Gerüst 1,5kN/m2 Abst. 2m 2Lagen H 6m**
STLB-Bau 2025-04 001
Aufbauen fahrbares Gerüst,
Systemgerüst DIN EN 12810-1, Lastklasse 2 (1,5 kN/m2), Höhenabstand der Gerüstlagen 2 m, 2 genutzte Gerüstlagen, Höhe der obersten Gerüstlage 6 m, im Gebäude.
Menge: 1,000 St
Leistungsbereich: 001
Kostengruppe DIN 276 2018-12: 300000000
LB-DIN: 001

**01.03.0020 Gebrauchsüberlassung fahrbares Gerüst 1,5kN/m2 Abst. 2m 2Lagen H 6m**
Gebrauchsüberlassung für fahrbares Gerüst,
Systemgerüst DIN EN 12810-1, Lastklasse 2 (1,5 kN/m2), Höhenabstand der Gerüstlagen 2 m, 2 genutzte Gerüstlagen, Höhe der obersten Gerüstlage 6 m, im Gebäude.
Menge: 6,000 StWo
Kostengruppe DIN 276 2018-12: 300000000

**01.03.0030 Abbauen fahrbares Gerüst 1,5kN/m2 Abst. 2m 2Lagen H 6m**
Abbauen fahrbares Gerüst,
Systemgerüst DIN EN 12810-1, Lastklasse 2 (1,5 kN/m2), Höhenabstand der Gerüstlagen 2 m, 2 genutzte Gerüstlagen, Höhe der obersten Gerüstlage 6 m, im Gebäude.
Menge: 1,000 St
Kostengruppe DIN 276 2018-12: 300000000

#### Untertitel 01.04 Stundenlohn

**01.04.0010 Arbeiter-in sämtliche Kosten/Zuschläge**
STLB-Bau 2025-04 091
Stundenlohnarbeiten durch Arbeiter/-in
der Verrechnungssatz für die jeweilige Arbeitskraft umfasst sämtliche Aufwendungen wie Lohn- und Gehaltskosten, Lohn- und Gehaltsnebenkosten, Zuschläge, lohngebundene und lohnabhängige Kosten, sonstige Sozialkosten, Gemeinkosten, Wagnis und Gewinn.
Menge: 8,000 h
Leistungsbereich: 091
Kostengruppe DIN 276 2018-12: 300000000
LB-DIN: 091

**01.04.0020 Bauhelfer-in sämtliche Kosten/Zuschläge**
STLB-Bau 2025-04 091
Stundenlohnarbeiten durch Bauhelfer/-in
der Verrechnungssatz für die jeweilige Arbeitskraft umfasst sämtliche Aufwendungen wie Lohn- und Gehaltskosten, Lohn- und Gehaltsnebenkosten, Zuschläge, lohngebundene und lohnabhängige Kosten, sonstige Sozialkosten, Gemeinkosten, Wagnis und Gewinn.
Menge: 8,000 h
Leistungsbereich: 091
Kostengruppe DIN 276 2018-12: 300000000
LB-DIN: 091
